# PE 100 - SDR 17 - Codos 30º - Ø1000 - de Masa

- Propiedad del archivo: CONSTRUNARIO
- Formato: FIEBDC-3/2012
- Programa: Construnario Versión 3.51
- Fecha de los precios: 13/07/2017
- Divisa: EUR

**089100030100** u PE 100 - SDR 17 - Codos 30º - Ø1000 - de Masa
Accesorios manipulados en taller a partir de tubo de polietileno y valonas. - Aplicación de coeficiente de reducción para adecuarse a presión de servicio según UNE-EN-12201-3, bajo demanda. - Precio a consultar.
