# Monotubo de polietileno para comunicaciones - Ø32 - espesor 2,0 - de Masa

- Propiedad del archivo: CONSTRUNARIO
- Formato: FIEBDC-3/2012
- Programa: Construnario Versión 3.51
- Fecha de los precios: 13/04/2016
- Divisa: EUR

**011032** m Monotubo de polietileno para comunicaciones - Ø32 - espesor 2,0 - de Masa
Tubería PEAD o PE 100 MASA para conducción de cable y telecomunicaciones. Precio a consultar.
