# Tubo de polietileno PE 100 - SDR 11 - Ø32 - Espesor 3,0 - naranja - de Masa

- Propiedad del archivo: CONSTRUNARIO
- Formato: FIEBDC-3/2012
- Programa: Construnario Versión 3.51
- Fecha de los precios: 13/02/2018
- Divisa: EUR

**H3A032** m Tubo de polietileno PE 100 - SDR 11 - Ø32 - Espesor 3,0 - naranja - de Masa
Precio: 2.00
Gasypol PE100 de MASA: Tubería de PE de alta densidad color naranja o negro con banda amarilla o naranja para conducción de combustibles gaseosos fabricada según norma UNE-EN-1555 y unida mediante accesorios electrosoldables con espira calefactora vista FRIALEN.
