# Codo 45º macho/hembra Push Fast PN16 - SDR 11 - Ø225 - de Masa

- Propiedad del archivo: CONSTRUNARIO
- Formato: FIEBDC-3/2012
- Programa: Construnario Versión 3.51
- Fecha de los precios: 13/02/2018
- Divisa: EUR

**PC4M1P225** u Codo 45º macho/hembra Push Fast PN16 - SDR 11 - Ø225 - de Masa
Precio: 265.58
- Accesorio compuesto por cabeza Push Fast y accesorio inyectado de PE con norma UNE-EN-12201. - Accesorio Push Fast de MASA para el tubo con norma UNE-ENE-12201-2.
