# Manguito Push Fast PN16 - SDR 11 - Ĝ180 - de Masa

- Propiedad del archivo: CONSTRUNARIO
- Formato: FIEBDC-3/2012
- Programa: Construnario Versión 3.51
- Fecha de los precios: 13/02/2018
- Divisa: EUR

**PMF1P180** u Manguito Push Fast PN16 - SDR 11 - Ĝ180 - de Masa
Precio: 125.56
- Accesorio compuesto por cabezas Push Fast. - Accesorio Push Fast de MASA para el tubo con norma UNE-ENE-12201-2.
