# Tubo Push Fast con PE100 RC Ø90 - PN16 - espesor 8,2 - de Masa

- Propiedad del archivo: CONSTRUNARIO
- Formato: FIEBDC-3/2012
- Programa: Construnario Versión 3.51
- Fecha de los precios: 13/02/2018
- Divisa: EUR

**060090016PRC1** u Tubo Push Fast con PE100 RC Ø90 - PN16 - espesor 8,2 - de Masa
Precio: 102.99
Tubería de PE de alta densidad con cabeza para enchufe campana de PE 100 para instalación por inserción, sin soldadura, DN90 y PN16.
