# Tubo de polietileno PE 80 - Øexterior 900 - espesor 42,9 - barras - de Masa

- Propiedad del archivo: CONSTRUNARIO
- Formato: FIEBDC-3/2012
- Programa: Construnario Versión 3.51
- Fecha de los precios: 13/02/2018
- Divisa: EUR

**075900006** m Tubo de polietileno PE 80 - Øexterior 900 - espesor 42,9 - barras - de Masa
Precio: 315.92
FLEXIPOL PE 80 de MASA: Tubería de polietileno de alta densidad DN 900 y PN 6 fabricada bajo norma UNE-EN-12201 y con certificación sanitaria, unida mediante accesorios electrosoldables con espira calefactora vista FRIALEN.
