# Tubo de polietileno PE 80 - Øexterior 125 - espesor 14,0 - barras - de Masa

- Propiedad del archivo: CONSTRUNARIO
- Formato: FIEBDC-3/2012
- Programa: Construnario Versión 3.51
- Fecha de los precios: 13/02/2018
- Divisa: EUR

**072125016** m Tubo de polietileno PE 80 - Øexterior 125 - espesor 14,0 - barras - de Masa
Precio: 13.26
FLEXIPOL PE 80 de MASA: Tubería de polietileno de alta densidad DN 125 y PN 16 fabricada bajo norma UNE-EN-12201 y con certificación sanitaria, unida mediante accesorios electrosoldables con espira calefactora vista FRIALEN.
