# Tubo de polietileno PE 80 - Øexterior 560 - espesor 41,2 - barras - de Masa

- Propiedad del archivo: CONSTRUNARIO
- Formato: FIEBDC-3/2012
- Programa: Construnario Versión 3.51
- Fecha de los precios: 13/02/2018
- Divisa: EUR

**070560010** m Tubo de polietileno PE 80 - Øexterior 560 - espesor 41,2 - barras - de Masa
Precio: 178.70
FLEXIPOL PE 80 de MASA: Tubería de polietileno de alta densidad DN 560 y PN 10 fabricada bajo norma UNE-EN-12201 y con certificación sanitaria, unida mediante accesorios electrosoldables con espira calefactora vista FRIALEN.
