# Tubo de polietileno PE 100RC - Øexterior 40 - espesor 2,4 - rollos - de Masa

- Propiedad del archivo: CONSTRUNARIO
- Formato: FIEBDC-3/2012
- Programa: Construnario Versión 3.51
- Fecha de los precios: 19/09/2016
- Divisa: EUR

**0590400102RC** m Tubo de polietileno PE 100RC - Øexterior 40 - espesor 2,4 - rollos - de Masa
Precio: 0.91
FLEXIPOL PE 100 RC de MASA: Tubería de polietileno de alta densidad DN 40 y PN 10 de alta resistencia a la fisuración y a la propagación rápida de la fisura según PAS 1075, fabricada bajo norma UNE-EN-12201 y con certificación sanitaria. Unida mediante accesorios electrosoldables con espira calefactora vista FRIALEN.
