# Tubo de polietileno PE 100 - Øexterior 450 - espesor 17.2 - barras - de Masa

- Propiedad del archivo: CONSTRUNARIO
- Formato: FIEBDC-3/2012
- Programa: Construnario Versión 3.51
- Fecha de los precios: 13/02/2018
- Divisa: EUR

**058450006** m Tubo de polietileno PE 100 - Øexterior 450 - espesor 17.2 - barras - de Masa
Precio: 59.83
FLEXIPOL PE 100 de MASA: Tubería de polietileno de alta densidad DN 450 y PN 6, fabricada bajo norma UNE-EN-12201 y con certificación sanitaria, unida mediante accesorios electrosoldables FRIALEN, o soldadura a tope.
