# Tubo de polietileno PE 100 - Øexterior 710 - espesor 42.1 - barras - de Masa

- Propiedad del archivo: CONSTRUNARIO
- Formato: FIEBDC-3/2012
- Programa: Construnario Versión 3.51
- Fecha de los precios: 13/02/2018
- Divisa: EUR

**059710010** m Tubo de polietileno PE 100 - Øexterior 710 - espesor 42.1 - barras - de Masa
Precio: 219.13
FLEXIPOL PE 100 de MASA: Tubería de polietileno de alta densidad DN 710 y PN 10, fabricada bajo norma UNE-EN-12201 y con certificación sanitaria, unida mediante accesorios electrosoldables con espira calefactora vista FRIALEN.
