# Tubo de polietileno PE 100 - Øexterior 140 - espesor 8.3 - barras - de Masa

- Propiedad del archivo: CONSTRUNARIO
- Formato: FIEBDC-3/2012
- Programa: Construnario Versión 3.51
- Fecha de los precios: 13/02/2018
- Divisa: EUR

**059140010** m Tubo de polietileno PE 100 - Øexterior 140 - espesor 8.3 - barras - de Masa
Precio: 8.72
FLEXIPOL PE 100 de MASA: Tubería de polietileno de alta densidad DN 140 y PN 10, fabricada bajo norma UNE-EN-12201 y con certificación sanitaria, unida mediante accesorios electrosoldables con espira calefactora vista FRIALEN.
