# Tubo de polietileno PE 100 - Øexterior 110 - espesor 10 - rollos - de Masa

- Propiedad del archivo: CONSTRUNARIO
- Formato: FIEBDC-3/2012
- Programa: Construnario Versión 3.51
- Fecha de los precios: 13/02/2018
- Divisa: EUR

**060110016_R** m Tubo de polietileno PE 100 - Øexterior 110 - espesor 10 - rollos - de Masa
Precio: 7.99
FLEXIPOL PE 100 de MASA: Tubería de polietileno de alta densidad DN 110 y PN 16, fabricada bajo norma UNE-EN-12201 y con certificación sanitaria, unida mediante accesorios electrosoldables con espira calefactora vista FRIALEN.
