# Tubo de polietileno PE 100 - Øexterior 63 - espesor 3.8 - rollo - de Masa

- Propiedad del archivo: CONSTRUNARIO
- Formato: FIEBDC-3/2012
- Programa: Construnario Versión 3.51
- Fecha de los precios: 13/02/2018
- Divisa: EUR

**059063010_R** m Tubo de polietileno PE 100 - Øexterior 63 - espesor 3.8 - rollo - de Masa
Precio: 1.97
FLEXIPOL PE 100 de MASA: Tubería de polietileno de alta densidad DN 63 y PN 10, fabricada bajo norma UNE-EN-12201 y con certificación sanitaria, unida mediante accesorios electrosoldables con espira calefactora vista FRIALEN.
