# Codo 90º - PE 100 - SDR 17 - Ø ext 110 - de Masa

- Propiedad del archivo: CONSTRUNARIO
- Formato: FIEBDC-3/2012
- Programa: Construnario Versión 3.51
- Fecha de los precios: 28/09/2017
- Divisa: EUR

**GDPE17000110** u Codo 90º - PE 100 - SDR 17 - Ø ext 110 - de Masa
Precio: 21.60
- Accesorios inyectados para uso en aplicaciones de agua y gas. - Presión de servicio máxima admisible: 10 bar (agua)/5 bar (gas). - Fabricado en PE100 negro SDR 11. - Accesorios fabricados según las normas UNE EN 12201 para abastecimientos de agua y UNE-EN-1555 para conducción de gas. - Con cuello largo para soldar con accesorios de alta seguridad FRIALEN, o soldadura.
