# Brida de acero recubierta de PP (DIN 2501) MOP 1O/16 BAR - Ĝ ext. 25/32 - de Masa

- Propiedad del archivo: CONSTRUNARIO
- Formato: FIEBDC-3/2012
- Programa: Construnario Versión 3.51
- Fecha de los precios: 17/07/2017
- Divisa: EUR

**QDMPE1600032** u Brida de acero recubierta de PP (DIN 2501) MOP 1O/16 BAR - Ĝ ext. 25/32 - de Masa
Precio: 7.59
- Ĝ Ext: 25/32 - PN bar: 16 - M12
