# Brida de acero recubierta de PP (DIN 2501) MOP 10 BAR - Ĝ Ext 600/630 - de Masa

- Propiedad del archivo: CONSTRUNARIO
- Formato: FIEBDC-3/2012
- Programa: Construnario Versión 3.51
- Fecha de los precios: 17/07/2017
- Divisa: EUR

**QDMPE1000630** u Brida de acero recubierta de PP (DIN 2501) MOP 10 BAR - Ĝ Ext 600/630 - de Masa
Precio: 651.14
- Ĝ Ext: 600/630 - PN bar: 10 - M27
