# Brida de acero recubierta de PP (DIN 2501) MOP 16 BAR - Ĝ Ext 200/225 - de Masa

- Propiedad del archivo: CONSTRUNARIO
- Formato: FIEBDC-3/2012
- Programa: Construnario Versión 3.51
- Fecha de los precios: 17/07/2017
- Divisa: EUR

**QDMPE1600225** u Brida de acero recubierta de PP (DIN 2501) MOP 16 BAR - Ĝ Ext 200/225 - de Masa
Precio: 102.46
- Ĝ Ext: 200/225 - PN bar: 16 - M20
