# Set de acometida - DN32 - 2m de tubo - de Masa

- Propiedad del archivo: CONSTRUNARIO
- Formato: FIEBDC-3/2012
- Programa: Construnario Versión 3.51
- Fecha de los precios: 13/02/2018
- Divisa: EUR

**SETDN32_2** u Set de acometida - DN32 - 2m de tubo - de Masa
Precio: 133.55
- Toma en carga DAA 63/32. - Manguito UB DN 32. - Válvula de bola KH DN 32. - Manguito UB DN 32. - Tubo Excel Plus DN32. Consultar precios para otras medidas y/o longitudes de tubo mayores a 1 y 2 m. Los sets se suministran sin soldar. Posibilidad de suministro con soldaduras bajo petición.
