# Válvula de compuerta de cierre elástico con bridas - DN125 - Serie 14 - PN16 - de Masa

- Propiedad del archivo: CONSTRUNARIO
- Formato: FIEBDC-3/2012
- Programa: Construnario Versión 3.51
- Fecha de los precios: 16/02/2018
- Divisa: EUR

**666125000001** u Válvula de compuerta de cierre elástico con bridas - DN125 - Serie 14 - PN16 - de Masa
Precio: 260.58
- Cuerpo y tapa de fundición dúctil EN-GJS-500-7 DIN EN 1563 (Equiv.GGG 50). - Homologada para agua potable según EN 1074-1 y 2 y con certificación sanitaria de los componentes en contacto con agua - Revestimiento de compuerta EPDM con marca CE. - Recubrimiento epoxi = 250 micras. - Eje de acero inoxidable AISI 420. - Homologada por AENOR y con certificación anticorrosión GSK. Disponible en PN10 y PN16. - Opcional: Con eje en acero inoxidable AISI 303 +5%;Con eje en acero inoxidable AISI 316 L +10%.
