# FRIALEN UB - Manguito sin tope - SDR 11 - Ø63 - de Masa

- Propiedad del archivo: CONSTRUNARIO
- Formato: FIEBDC-3/2012
- Programa: Construnario Versión 3.51
- Fecha de los precios: 14/07/2017
- Divisa: EUR

**612665** u FRIALEN UB - Manguito sin tope - SDR 11 - Ø63 - de Masa
Precio: 3.00
Con resistencia calefactora vista para una transmisión óptima del calor, con gran profundidad de inserción, con zonas de soldadura extra anchas así como zonas frías para evitar el flujo de material fundido en los extremos y en el centro. Posibilita ejecución sin dispositivos de sujeción-alineadores. Con testigos de fusión para controlar visualmente la soldadura. Diámetro DN 400 y mayor con técnica de precalentamiento (DN 400 – DN 450, uso opcional; DN 500 – DN 900 requerida). Diámetros especiales, rangos de presión y diseños bajo consulta.
