# Cruceta - PN10-PN16 o PN25 - rojo - DN 80 x 50 - de Masa

- Propiedad del archivo: CONSTRUNARIO
- Formato: FIEBDC-3/2012
- Programa: Construnario Versión 3.51
- Fecha de los precios: 13/05/2016
- Divisa: EUR

| Código | Ud | Descripción |
|---|---|---|
| 666080050025R | u | Cruceta - PN10-PN16 o PN25 - rojo - DN 80 x 50 - de Masa |
