# Cruceta PN10-PN16 o PN25 - DN 100 x 50 - de Masa

- Propiedad del archivo: CONSTRUNARIO
- Formato: FIEBDC-3/2012
- Programa: Construnario Versión 3.51
- Fecha de los precios: 19/02/2018
- Divisa: EUR

**666100050025** u Cruceta PN10-PN16 o PN25 - DN 100 x 50 - de Masa
Precio: 287.99
- Accesorio de acuerdo a EN545. Cuerpo en fundición dúctil EN-GJS-500 -7 DIN EN 1563 (Equiv.GGG 50). - Recubrimiento epoxi >= 250 micras - Con certificado sanitario del revestimiento
