# Brida antitracción para PE/PVC Aquafast Flange - PN16 - DN355 - Brida DN300 - Taladro PN 10/16 - de Masa

- Propiedad del archivo: CONSTRUNARIO
- Formato: FIEBDC-3/2012
- Programa: Construnario Versión 3.51
- Fecha de los precios: 16/02/2018
- Divisa: EUR

**708000300355** u Brida antitracción para PE/PVC Aquafast Flange - PN16 - DN355 - Brida DN300 - Taladro PN 10/16 - de Masa
Precio: 1525.82
- Material: cuerpo de fundición revestido con Rilsan Nylon 11. - Anillo antitracción: fundición dúctil. - Tornillos y tuercas: acero inoxidable. - Junta: EPDM para aplicaciones en agua - Ideal para tubos con ovalación.
