# Curva 90º corta - DN 32 - de Masa

- Propiedad del archivo: CONSTRUNARIO
- Formato: FIEBDC-3/2012
- Programa: Construnario Versión 3.51
- Fecha de los precios: 16/02/2018
- Divisa: EUR

**GBE11032** u Curva 90º corta - DN 32 - de Masa
Precio: 2.15
- Accesorios inyectados para uso en aplicaciones de agua y gas - Presión de servicio máxima admisible: 16 bar (agua)/10 bar (gas) - Fabricado en PE100 negro SDR 11 - Accesorios fabricados según las normas UNE EN 12201 para abastecimientos de agua y UNE EN 1555 para conducción de gas - Para soldadura a tope
