# Reducción excéntrica corta - DN 250-225 - de Masa

- Propiedad del archivo: CONSTRUNARIO
- Formato: FIEBDC-3/2012
- Programa: Construnario Versión 3.51
- Fecha de los precios: 16/02/2018
- Divisa: EUR

**REBE17250225** u Reducción excéntrica corta - DN 250-225 - de Masa
Precio: 263.99
-Accesorios inyectados para uso en aplicaciones de agua y gas -Presión de servicio máxima admisible: 10 bar (agua)/ 5 bar (gas) - Fabricado en PE100 negro SDR 17 - Accesorios fabricados según las normas UNE EN 12201 para abastecimientos de agua y UNE EN 1555 para conducción de gas - Para soldadura a tope
