# Junta Yuntaflex - Ø Tubo 630 - DN brida 600 - de Masa

- Propiedad del archivo: CONSTRUNARIO
- Formato: FIEBDC-3/2012
- Programa: Construnario Versión 3.51
- Fecha de los precios: 16/11/2015
- Divisa: EUR

**315610725535** u Junta Yuntaflex - Ø Tubo 630 - DN brida 600 - de Masa
Precio: 21.49
Junta de plástico flexible, totalmente terminada que no requiere otra manipulación que la de su inmediata colocación entre bridas de unión de dos tubos durante su atornillado. Anticorrosivas, impermeables, imputrescibles e inalterables a la acción de la mayoría de los ácidos,aceites e hidrocarburos. Resistencia a la temperatura de hasta 60ºC y presiones hasta 30 atmósferas. Sin desperdicios por recortes ni costes de mano de obra por manipulación. Se mantienen fijas con tan solo dos dedos durante el atornillado de las bridas entre sí. Duración ilimitada.
