# Pasamuros de PE - DN 80 - Ø 90 - de Masa

- Propiedad del archivo: CONSTRUNARIO
- Formato: FIEBDC-3/2012
- Programa: Construnario Versión 3.51
- Fecha de los precios: 13/02/2018
- Divisa: EUR

**750920106** u Pasamuros de PE - DN 80 - Ø 90 - de Masa
Precio: 391.96
- Junta central en EPDM, anclajes en acero cincado. - Extremo liso SDR 17 según 12201. - Para paredes con espesor = 250
