# Pasamuros de PE - DN125 - Ø 125 - de Masa

- Propiedad del archivo: CONSTRUNARIO
- Formato: FIEBDC-3/2012
- Programa: Construnario Versión 3.51
- Fecha de los precios: 13/02/2018
- Divisa: EUR

**751310106** u Pasamuros de PE - DN125 - Ø 125 - de Masa
Precio: 279.73
- Junta central en EPDM, anclajes en acero zincado. - Extremo liso SDR 17 según 12201. - Para paredes con espesor = 250
