# 400 x 350 PN16 - de Masa

- Propiedad del archivo: CONSTRUNARIO
- Formato: FIEBDC-3/2012
- Programa: Construnario Versión 3.51
- Fecha de los precios: 13/02/2018
- Divisa: EUR

**452325** u 400 x 350 PN16 - de Masa
Precio: 1139.43
- Portabrida reforzada con acero. Permite reducir un diámetro la válvula, o el fitting metálico, sin reducir el paso. Reduce el peso y facilita la instalación.
