# PE 100 - SDR 17 - Portabridas - Ø355 - de Masa

- Propiedad del archivo: CONSTRUNARIO
- Formato: FIEBDC-3/2012
- Programa: Construnario Versión 3.51
- Fecha de los precios: 13/04/2016
- Divisa: EUR

**136355000100** u PE 100 - SDR 17 - Portabridas - Ø355 - de Masa
Precio: 214.74
Fabricado a partir de tramos de tubería de polietileno y valonas unidos por soldadura a tope. - Tubería utilizada: Fabricada y controlada según las exigencias de la Norma UNE EN 12201-2.
