# Bridas ciegas de acero PN16 (DIN 2527) MOP 16 BAR - DN brida 20" 500 - de Masa

- Propiedad del archivo: CONSTRUNARIO
- Formato: FIEBDC-3/2012
- Programa: Construnario Versión 3.51
- Fecha de los precios: 16/11/2015
- Divisa: EUR

**312500016055** u Bridas ciegas de acero PN16 (DIN 2527) MOP 16 BAR - DN brida 20" 500 - de Masa
Precio: 422.58
- DN Brida: 20" 500 - Nº de agujeros: 20
