# Bridas ciegas de acero PN16 (DIN 2527) MOP 16 BAR - DN brida 8" 200 - de Masa

- Propiedad del archivo: CONSTRUNARIO
- Formato: FIEBDC-3/2012
- Programa: Construnario Versión 3.51
- Fecha de los precios: 16/11/2015
- Divisa: EUR

**312200016055** u Bridas ciegas de acero PN16 (DIN 2527) MOP 16 BAR - DN brida 8" 200 - de Masa
Precio: 64.47
- DN Brida: 8" 200 - Nº de agujeros: 12
