# Bridas ciegas de acero PN10 (DIN 2527) MOP 10 BAR - DN 10" 250 - de Masa

- Propiedad del archivo: CONSTRUNARIO
- Formato: FIEBDC-3/2012
- Programa: Construnario Versión 3.51
- Fecha de los precios: 16/11/2015
- Divisa: EUR

**312250010055** u Bridas ciegas de acero PN10 (DIN 2527) MOP 10 BAR - DN 10" 250 - de Masa
Precio: 91.66
- DN Brida: 10" 250 - Nº de agujeros: 12
