# Bridas ciegas de acero PN10 (DIN 2527) MOP 10 BAR - DN 1/2" 15 - de Masa

- Propiedad del archivo: CONSTRUNARIO
- Formato: FIEBDC-3/2012
- Programa: Construnario Versión 3.51
- Fecha de los precios: 14/03/2016
- Divisa: EUR

**312015010055** u Bridas ciegas de acero PN10 (DIN 2527) MOP 10 BAR - DN 1/2" 15 - de Masa
Precio: 3.20
- DN Brida: 1/2" 15 - Nº de agujeros: 4
