# Brida de acero galvanizado PN16 (DIN 2502) MOP 16 BAR - ØTubo 900 - de Masa

- Propiedad del archivo: CONSTRUNARIO
- Formato: FIEBDC-3/2012
- Programa: Construnario Versión 3.51
- Fecha de los precios: 13/02/2018
- Divisa: EUR

**311900016055G** u Brida de acero galvanizado PN16 (DIN 2502) MOP 16 BAR - ØTubo 900 - de Masa
Precio: 572.33
- PN: 16 - Ø Tubo: 900 - DN: 900 - Nº agujeros: 28 - Galvanizado.
