# Brida de acero galvanizado PN16 (DIN 2502) MOP 16 BAR - Ĝ Tubo 710 - de Masa

- Propiedad del archivo: CONSTRUNARIO
- Formato: FIEBDC-3/2012
- Programa: Construnario Versión 3.51
- Fecha de los precios: 13/02/2018
- Divisa: EUR

**311710016055G** u Brida de acero galvanizado PN16 (DIN 2502) MOP 16 BAR - Ĝ Tubo 710 - de Masa
Precio: 402.63
- PN: 16 - Ĝ Tubo: 710 - DN: 700 - Nş agujeros: 24 - Galvanizado.
