# Brida de acero galvanizado PN16 (DIN 2502) MOP 16 BAR - ØTubo 800 - de Masa

- Propiedad del archivo: CONSTRUNARIO
- Formato: FIEBDC-3/2012
- Programa: Construnario Versión 3.51
- Fecha de los precios: 13/02/2018
- Divisa: EUR

**311800016055G** u Brida de acero galvanizado PN16 (DIN 2502) MOP 16 BAR - ØTubo 800 - de Masa
Precio: 510.84
- PN: 16 - Ø Tubo: 800 - DN: 800 - Nº agujeros: 24 - Galvanizado.
