# Brida de acero cincado PN16 (DIN 2502) MOP 16 BAR - Ĝ Tubo 355 - de Masa

- Propiedad del archivo: CONSTRUNARIO
- Formato: FIEBDC-3/2012
- Programa: Construnario Versión 3.51
- Fecha de los precios: 13/02/2018
- Divisa: EUR

**311355016055** u Brida de acero cincado PN16 (DIN 2502) MOP 16 BAR - Ĝ Tubo 355 - de Masa
Precio: 96.95
- PN: 16 - Ĝ Tubo: 355 - DN: 350 - Nş agujeros: 16
