# Brida de acero cincado PN 10 (DIN 2576) MOP 10 BAR - Ĝ355 - de Masa

- Propiedad del archivo: CONSTRUNARIO
- Formato: FIEBDC-3/2012
- Programa: Construnario Versión 3.51
- Fecha de los precios: 13/02/2018
- Divisa: EUR

**311355010055** u Brida de acero cincado PN 10 (DIN 2576) MOP 10 BAR - Ĝ355 - de Masa
Precio: 71.73
- PN: 10 - Ĝ Tubo: 355 - DN: 350 - Nş agujeros: 16
