# Brida de acero cincado PN 10/16 (DIN 2576) MOP 10 BAR - Ĝ110 - de Masa

- Propiedad del archivo: CONSTRUNARIO
- Formato: FIEBDC-3/2012
- Programa: Construnario Versión 3.51
- Fecha de los precios: 13/02/2018
- Divisa: EUR

**311110016055** u Brida de acero cincado PN 10/16 (DIN 2576) MOP 10 BAR - Ĝ110 - de Masa
Precio: 15.18
- PN: 10/16 - Ĝ Tubo: 110 - DN: 100 - Nş agujeros: 8
