# PE 100 - SDR 11 - Reducción - Ø225/200 - de Masa

- Propiedad del archivo: CONSTRUNARIO
- Formato: FIEBDC-3/2012
- Programa: Construnario Versión 3.51
- Fecha de los precios: 11/03/2016
- Divisa: EUR

**110225200160** u PE 100 - SDR 11 - Reducción - Ø225/200 - de Masa
Precio: 191.18
- Fabricado a partir de trozos de tubería de polietileno unidos por soldadura a tope. - Tubería utilizada: fabricada y controlada según las exigencias de la Norma UNE EN 12201-2.
