# PE 100 - SDR 11 - Te reducida - Ø110/90 - de Masa

- Propiedad del archivo: CONSTRUNARIO
- Formato: FIEBDC-3/2012
- Programa: Construnario Versión 3.51
- Fecha de los precios: 13/07/2017
- Divisa: EUR

**105110090160** u PE 100 - SDR 11 - Te reducida - Ø110/90 - de Masa
Precio: 60.16
- Fabricado a partir de trozos de tubería de polietileno unidos por soldadura a tope. - Tubería utilizada: Fabricada y controlada según las exigencias de la Norma UNE EN 12201-2. - Aplicación de coeficiente de reducción para adecuarse a presión de servicio según UNE-EN-12201-3 bajo demanda.
