# Te reducida mecanizada corta - DN 280-75 - de Masa

- Propiedad del archivo: CONSTRUNARIO
- Formato: FIEBDC-3/2012
- Programa: Construnario Versión 3.51
- Fecha de los precios: 15/02/2018
- Divisa: EUR

**TRCB11280075** Te reducida mecanizada corta - DN 280-75 - de Masa
Precio: 936.46
- Accesorios inyectados para uso en aplicaciones de agua y gas - Presión de servicio máxima admisible: 16 bar (agua)/10 bar (gas) - Fabricado en PE100 negro SDR 11 - Accesorios fabricados según las normas UNE EN 12201 para abastecimientos de agua y UNE EN 1555 para conducción de gas - Para soldadura a tope
