# Unión tres piezas - PE 100 SDR 11 - DN 50 - de Masa

- Propiedad del archivo: CONSTRUNARIO
- Formato: FIEBDC-3/2012
- Programa: Construnario Versión 3.51
- Fecha de los precios: 16/02/2018
- Divisa: EUR

**BBEL11050E** u Unión tres piezas - PE 100 SDR 11 - DN 50 - de Masa
Precio: 29.12
Presión de servicio máxima admisible 10 bar (agua). Tuerca PVC-U. Junta de EPDM.
