# Terminal rosca hembra largo - DN 32x1" - de Masa

- Propiedad del archivo: CONSTRUNARIO
- Formato: FIEBDC-3/2012
- Programa: Construnario Versión 3.51
- Fecha de los precios: 16/02/2018
- Divisa: EUR

**DBME11032100** u Terminal rosca hembra largo - DN 32x1" - de Masa
Precio: 8.11
- Presión de servicio máxima admisible 10 bar (agua). Rosca de acuerdo con EN-10226 (ISO 7). Para el sellado se recomienda cinta de PTFE. Dependiedo del modo de unión y temperatura la resistencia a la presión puede variar de modo acusado.
