# Unión de gran diámetro para tubería de fundición - Ø 635 - 25,2 bar - de Masa

- Propiedad del archivo: CONSTRUNARIO
- Formato: FIEBDC-3/2012
- Programa: Construnario Versión 3.51
- Fecha de los precios: 16/02/2018
- Divisa: EUR

**701000000635** u Unión de gran diámetro para tubería de fundición - Ø 635 - 25,2 bar - de Masa
Precio: 722.86
Unión de gran diámetro para tubería de fundición - Ø 635 - 25,2 bar
