# Unión de gran diámetro para tubería de fundición - Ø 945 - 21,9 bar - de Masa

- Propiedad del archivo: CONSTRUNARIO
- Formato: FIEBDC-3/2012
- Programa: Construnario Versión 3.51
- Fecha de los precios: 16/02/2018
- Divisa: EUR

**701000000946** u Unión de gran diámetro para tubería de fundición - Ø 945 - 21,9 bar - de Masa
Unión de gran diámetro para tubería de fundición - Ø 945 - 21,9 bar
