# Adaptador de brida gran diámetro - DN 350 - PN 10 - de Masa

- Propiedad del archivo: CONSTRUNARIO
- Formato: FIEBDC-3/2012
- Programa: Construnario Versión 3.51
- Fecha de los precios: 16/02/2018
- Divisa: EUR

**702000000378** u Adaptador de brida gran diámetro - DN 350 - PN 10 - de Masa
Precio: 731.08
Adaptador de brida gran diámetro - DN 350 - PN 10
